# Bm Forbach, Instandhaltung Infrastruktur allgemein
Angebotsaufforderung (GAEB DA 2000 1.2, DA83)
Projekt: Bm Forba
Währung: EUR
Erstellt mit: MAGIC WORD Architektur 32bit, MAGIC WORD Architektur 16.4 build 3642, 27.07.2017

## Instandhaltung ETB 2017

### 1 Schwellenwechsel km 9,300 bis km 9,700

*Hinweis: Umfang der Umbauarbeiten*
Bei den Arbeiten handelt es sich um Instandhaltungsarbeiten auf der Ermstalbahn zwischen Metzingen und Bad Urach.

Die Streckenlänge beträgt 10,540 km.
Es handelt sich um eine eingleisige, nichtelektrifizierte Strecke.

Folgende Bauleistungen sind vorgesehen:

- Dua Stopfarbeiten auf der gesamten Strecke in Einzelabschnitten
- Einzelfehlerbeseitigung auf der Strecke in mehreren Abschnitten
- km 9,300 bis 9,700 Schwellenwechsel, die vorhandenen Schienen werden weiter verwendet.
- Kleineisenwechsel
- Schweiß- und Schleifarbeiten in Weichen und an Fahrschienen

Achtung:
Schwellenteilung Bestand: 68cm,
Schwellenabstand Neu: 63cm

Die Altstoffe sind durch den AN zu entsorgen.

Die Oberbaustoffe sind bis zum Einbau durch den AN vor Diebstahl zu sichern.

*Hinweis: Hinweistext*
Für die Baumaßnahmen wird die Bahnstrecke für die Dauer eines Wochenendes gesperrt und ein SEV auf der Ermstalbahn eingerichtet.

Sperrung:
Wo-ende  Fr,13.10. nach Betriebsende ca. 21.00 Uhr bis Mo,16.10. vor Betriebsbeginn ca. 5:00 Uhr

Die Zuschläge für Feiertag, Wochenend- und Nachtarbeit,
sowie die Behinderung durch den Bahnbetrieb außerhalb der Vollsperrung sind in die Einheitspreise einzurechnen.

Die Bauvermessung ist Sache des AN.

*Hinweis: Hinweistext*
Das Betreiben eines Arbeitszuges einschließlich Bedienpersonal und Betriebsstoffen ist in die jeweiligen Leistungspositionen, bei denen der Arbeitszug benötigt wird, einzurechnen.

Arbeitszug nach Wahl und entsprechend den Anforderungen des Auftragnehmers.
Als Zugfahrzeuge können sowohl gleisgebundene Fahrzeuge wie Lokomotiven als auch ZW-Fahrzeuge verwendet werden.
Anhänger müssen über die Hauptluft des Zugfahrzeuges gebremst sein.
Alle Fahrzeuge müssen gemäß EBO für das Fahren auf Eisenbahnstrecken zugelassen sein.
Die Zug- und Bremskraft ist der Anhängelast anzupassen.
Die Bediener müssen im Besitz von gültigen Führerscheinen gemäß VDV-Vorschrift sein.

Bei Fahrzeugen, die auf dem Schienenwege im Netz der EN AG zu einer Baustelle fahren, muss die Fahrplantrasse über das EVU, bei dem das Fahrzeug bzw. Maschine eingestellt ist, bis zum Einsatzort bestellt werden.
Das EVU muss einen Infrastrukturnutzungsvertrag mit der ENAG abschließen.

#### Abschnitt 1.01 Baustelle einrichten

*Hinweis: Hinweistext*
Das Betreiben eines Arbeitszuges einschließlich Bedienpersonal und Betriebsstoffen ist in die jeweiligen Leistungspositionen, in denen  der Auftragnehmer gleisgebundene oder Zweiwegefahrzeuge einzusetzen möchte, einzurechnen.

Arbeitszug nach Wahl und entsprechend den Anforderungen des Auftragnehmers.
Als Zugfahrzeuge können sowohl gleisgebundene Fahrzeuge wie Lokomotiven als auch ZW-Fahrzeuge verwendet werden.
Anhänger müssen über die Hauptluft des Zugfahrzeuges gebremst sein.
Alle Fahrzeuge müssen gemäß EBO für das Fahren auf Eisenbahnstrecken zugelassen sein.
Die Zug- und Bremskraft ist der Anhängelast anzupassen.
Die Bediener müssen im Besitz von gültigen Führerscheinen gemäß VDV-Vorschrift sein.

Bei Fahrzeugen, die auf dem Schienenwege im Netz der EN AG zu einer Baustelle fahren, muss die Fahrplantrasse über das EVU, bei dem das Fahrzeug bzw. Maschine eingestellt ist, bis zum Einsatzort bestellt werden.
Das EVU muss einen Infrastrukturnutzungsvertrag mit der AVG abschließen.

**1.01.01 Baustelle einrichten**
Einrichten der für die folgende Positionen
(Leistungsbeschreibung) notwendigen Baustelleneinrichtung,
einschl. sämtlicher Nebenarbeiten gem. DIN 18299 ff.
Menge: 1,000 psch

**1.01.02 Beleuchtungseinrichtung**
Beleuchtung für die gesamte Bauzeit vorhalten,
betreiben, dem Bauablauf entsprechend anpassen
sowie auf- und abbauen.
Menge: 1,000 psch

**1.01.03 Antransport gleisgebundener Maschinen**
Gleisgebundene Maschinen und Fahrzeug des
AN auf die Baustelle transportieren.
In den Einheitspreis sind alle mit dem Transport
notwendigen Kosten, einschl. Fahrwegbenutzungsgebühren
und Lotsenkosten, einzurechnen.
Menge: 1,000 psch

**1.01.04 Vermessung der Gleisanlage**
Einrechnen und Abstecken der Gleislage,
einschl. der Vermessungsleistung für den Gleisumbau.
Menge: 1,000 psch

**1.01.05 Sicherheits- und Gesundheitsschutzplan**
Sicherheits- und Gesundheitsschutzplan ( SiGe- Plan ) gemäß Baustellenverordnung erstellen und bei erheblichen Änderungen in der Ausführung des Bauvorhabens anpassen. Den SiGe- Plan für jeden Beschäftigten einsehbar auf der Baustelle vorhalten.
Menge: 1,000 psch

**1.01.06 Sicherh.- und Gesundh.- Koordin. stellen**
Sicherheits- und Gesundheitsschutz- Koordinator während der Ausführung des Bauvorhabens gemäß Baustellenverordnung stellen.
Die Höhe der Abschlagszahlung richtet sich nach dem zeitlichen Fortschritt der Baumaßnahme bezogen auf die Gesamtbauzeit.
Menge: 1,000 psch

**1.01.07 Baustelle räumen**
Baustelle von allen Geräten,
Einrichtungen und dgl. räumen.
Menge: 1,000 psch

#### Abschnitt 1.02 Bürotechnische Bearbeitung

**1.02.01 Ausführungsunterlagen entsprechend den Anforderungen des AN erstellen**
Ausführungsplanung entsprechend den Anforderungen des AN erstellen.
Vorlage der Planung und zur Detailabstimmung beim AG vor Ausführung einreichen.
Detailänderungen einarbeiten und zur Freigabe durch AG einreichen.
Grundlage ist der Leistungstext sowie die allgemeinen Regeln der Technik.

Es erfolgt die Wiederherstellung des Gleises entsprechend des vom AG bereitgestellten Trassierungsplan (ab km 0,350).
Menge: 1,000 psch

#### Abschnitt 1.03 Entsorgung und Transporte von Altmaterial

**1.03.01 Stahlschwellen entsorgen**
Aufnehmen im Baustellenbereich und verwerten.
Abgerechnet wird nach Stück Schwelle.
Kleinschrott wird separat abgerechnet.
Menge: 47,000 t

**1.03.02 Weichenkleinteile, Kleineisen, Schrott entsorgen**
Übernehmen im Baustellenbereich und verwerten.
Abgerechnet wird nach Originalwiegescheinen.
Menge: 2,430 t

#### Abschnitt 1.04 Verkehrssicherung

**1.04.01 Verkehrsschilder, Gleisvermarkunkspunkte, Kilometerpfosten abbauen, lagern, aufbauen**
Verkehrsschilder, Gleisvermarkunkspunkte, Signaltafeln (Schilder an Betonpfosten), Kilometerpfosten (Blechschilder an Betonmast), Signaltafeln an Betonpfosten oder ähnliches einschl. Fundament abbauen.
Standorte sind vor dem Abbauen für den Wiederaufbau rückzuversichern.
Alle Teile säubern und im Baustellenbereich lagern.
Nach Ende der Baumaßnahme nach Angabe des AG wieder einbauen.
Fehlende und zerstörte Teile sind zu ersetzen.
Menge: 4,000 Stck

#### Abschnitt 1.05 Schwellenwechsel km 9,300 bis 9,700

*Hinweis: Vorbemerkung*
Herzustellen ist der Regelbettungsquerschnitt gemäß Richtlinien der DB
für eingleisige Strecken entsprechend Modul Ril 820.2010A14

Hierbei ist unter anderem zu berücksichtigen:
- Planumsneigung 1:20
- Schotter >30cm unter Unterkante Schwelle
- Schotter vor Schwellenkopf 40cm
- Schotterböschung 1:1,5

Oberbauform vor Umbau:
Spannbügel 49/54-St-1470

Oberbauform neu:
KS 49/54-St-1587

*Hinweis: Hinweis*
Stahlschwellen sind nach dem Abladen im Baufeld und bis zum Einbau durch geeignete Maßnahmen vor Diebstahl zu schützen.
Incl. ausgebaute Stahlschwellen aus Los 1

Ca. 120 Schwellen Restbestand nach Sortierung

**1.05.01 Stahltrogschwellen des AG sortieren**
Schwellentyp: Stahltrogschwelle Typ Sw 7 oder Sw 82, Länge ca. 2,50m
in Bad Urach parallel des Gleises gelagert,
sortieren zum Einbau.
Kriterien:
Ungeschweißt
Spurhaltig (Rechnungsmaß 1633mm bis 1646mm = Abstand zwischen den äußeren Rippen der Schienenbefestigung
Rissfrei
Ohne Durchrostung an den Kappen

laden, innerhalb der Baustelle fördern und abladen zum Einbau.
Abgerechnet wird nach Stück Schwelle
Einschl. transport zum Einbauort.
Unbrauchbare Schwellen entsorgen.
Separate Vergütung.
Menge: 120,000 Stck

**1.05.02 gebrauchte Stahltrogschwellen liefern**
Gebrauchte Stahltrogschwellen incl. Kleineisen liefern.
Stahltrogschwelle Typ Sw 7 oder Sw 82, Länge ca. 2,50m
Scheienbefestigung Typ KS - Schienenfußbreite für S49 = 125mm
Zustand: gebraucht für Regelspur
Spurhaltig (Rechnungsmaß 1633mm bis 1646mm = Abstand zwischen den äußeren Rippen der Schienenbefestigung
Rissfrei,
Ohne Durchrostung an den Kappen

Neues Kleineisen Typ KS für eine Schwelle liefern bestehend aus:
2 Zwischenlagen ZW 666
4 Spannklemmen Skl 12
4 Unterlegscheiben Uls 6
4 Seckskantmuttern DB M22
4 Hakenschrauben Hs 32-55

Abgerechnet wird nach Stück Schwelle
Einschl. Transport zum Einbauort.
Menge: 525,000 Stck

**1.05.03.A Stahlschwellen des AG entladen**
Schwellen incl. Kleineisen vom LKW abladen und im
Im Baustellenbereich zwischenlagern.
Einschl. Transport zum Einbauort.

Abgerechnet wird nach Stück Schwelle
Menge: 525,000 Stck

**1.05.04 Fahrschiene mechanisch trennen.**
Schienenform S49
Schienen mechanisch am Stoß auf Langschieneneinheiten mit einer Länge von ca. 180m Länge trennen
vorhandene Schweißung schälen
zum wiederverschweißen vorbereiten.
Menge: 6,000 Stk

**1.05.05 Stahlschwellen mit Spannbügel ausbauen, Stahlschwellen KS einbauen**
*** Leitbeschreibung
Dazu an vorhandenen Schwellen die Befestigungen lösen,
Schwelle ausbauen, in Eigentum AN übernehmen und von Baustelle entfernen.
Zwischenlagen ausbauen und entsorgen
Verschmutzen Oberschotter bis 20cm Stärke ausbauen, im Baustellenbereich fördern und auf Lager des AG Zwischenlagern.

Verschrottung ist in getrennter Position nachzuweisen.

Schwellen, im Baustellenbereich gelagert, zur Einbaustelle transportieren und auslegen.
Stahlschwellen mit neuen Zwischenlagen und KS Bau einbauen.
Verlegeplanum mit vorhandenem Schotter im Zuge des Schwellenwechsel herstellen.

Schwelle einbauen.
Schwellenteilung und Winkellage ggf. berichtigen.
Einschl. Herstellen der Laschenstöße.
Notlaschenverbinder stellt kompl. AN
Abgerechnet wird nach Gleismeter

Überschüssigen und verschmutzen Gleisschotter auf dem Lager des AG im Bf Metzingen, Noyonallee getrennt von anderen Baustoffen auf Anweisung AG zwischenlagern.
Menge: 400,000 m
*Unterbeschreibung 1 Oberbauform*
Auszubauende Oberbauform
Spannbügel 49/54-St-1470

Einzubauende Oberbauform
KS 49/54-St-1587

**1.05.06 Gleisschotter liefern und einbauen**
Gleisschotter als Oberschotter liefern und einbauen.
Qualität des Gleisschotter entsprechend DBS 918061 und DIN EN 13450
Fremdüberwachungsnachweis ist vor Lieferung beim AG einzureichen.

Lieferung nach Wahl des AN
Schotter in mehreren Arbeitsgängen einbringen.
Schotter auch für 6-Wochenstopfgang, Mehrkosten sind einzurechnen.
Menge: 400,000 m

**1.05.07 Gleis heben, Bettung verdichten. Hebe-Verdichtgang**
*** Leitbeschreibung
Grobrichten, Verdichtgang mit 2 Eingriffen,
mit kombinierter Stopf-Richtmaschine,
max. 6 cm Hebung und max. 4 cm Verschiebung je Durchgang
im unteren bzw. oberen Strang
Hebe- und Verschiebewerte anschreiben.
einschl. Herstellen der Überhöhung nach Angaben des AG richten.
Schwellenfächer und Schwellen vor Kopf für jeden Durchgang mit
Schotter versehen,
hinter dem letzten Arbeitsgang Bettungsquerschnitt herstellen.
Heben bis 6 cm.
Beim Heben im Bogen bezieht sich das Hebemaß auf den überhöhten Strang.
Einschl. Vorkopfverdichtung.
Menge: 400,000 m
*Unterbeschreibung 1 Oberbauform dgh Hgl*
KS 49/54-St-1587

**1.05.08 Bettung stabilisieren, 1. Stabilisierung**
*** Leitbeschreibung
Schwellenfächer und Schwellen vor Kopf mit Schotter versehen,
mit dem Stopf-Richtgang seitlich nach Angaben des AG ausrichten,
max. 2,5 cm Hebung.
Einschl. Vorkopfverdichtung.
Menge: 400,000 m
*Unterbeschreibung 1 Oberbauform dgh Hgl*
KS 49/54-St-1587

**1.05.09 Bettung stabilisieren, 2. Stabilisierung**
*** Leitbeschreibung
Schwellenfächer und Schwellen vor Kopf mit Schotter versehen,
mit dem Stopf-Richtgang seitlich nach Angaben des AG ausrichten,
max. 1,5 cm Hebung.
Einschl. Vorkopfverdichtung.
Ausführung nach Schweißarbeiten einschl. Auslauf.
Menge: 400,000 m
*Unterbeschreibung 1 Oberbauform dgh Hgl*
KS 49/54-St-1587

*Hinweis: Hinweis*
In allenGleisabschnitten die nicht fachgerecht mit einen Stopfmaschine bearbeitet werden können.
z.B.im Weichenbereich, im Übergang zur festen Fahrbahn im Bü Bereich, vor/nach festen Fahrbahnen, ...

**1.05.10 Ausführen von Stopfarbeiten, Ausführung von Hand**
*** Leitbeschreibung
Einschl. Verfüllen der Schwellenfächer mit Schotter.
Stopfen bis zur festen Lage.
Einschl. aller Nebenarbeiten.
Abgerechnet wird nach Meter Gleis.
Menge: 20,000 m
*Unterbeschreibung 1 Oberbauform*
W54-1587-B58-63
K49/54-1587-H-63
S54-1538-Y-65
Ks 49/54-1587-St-63

**Ausführungsbeschreibung 12 Aluminotherm-Verbindungsschweißung mit k**
*Aluminotherm-Verbindungsschweißung mit kurzer Vorwärmung (SkV)*
Vorbereiten und Herstellen der Schweißlücke,
warmbehandeln und wärmebehandeln.
Schienenkopf profilgerecht schleifen,
Schweißung und Schotterbett säubern.
Laschen ausbauen, Kleineisen im Bereich der
Schweißung lösen und verspannen.
Schweißlücke mechanisch herstellen.
Zwischenlagen auswechseln.
Einschließl. Lieferung der Stoffe.
Schienen im Gleis eingebaut.
Sämtliche Abfälle und Rückstände der Schweißung
sind vom AN zu entsorgen.
einschl. evtl. Übergangsschweißungen und schälen.

**1.05.11 Verbindungsschweißungen an Schienen der Güte 900A**
*** gemäß Ausführungsbeschreibung 12
Mindestzugfestigkeit 880 N/mm2
Menge: 6,000 Stck

*Hinweis: Hinweis*
Soll Verspanntemperatur = 26° C !

**1.05.12 Spannungsausgleich herstellen**
Herstellen der Soll - Verspanntemperatur.
Schienen mit Wärmeröhre längen.
Hierzu Schienenbefestigung lösen.
Schiene anheben, mit Kunststoffhammer anschlagen oder mit
Schienenrüttler in Schwingung versetzen,
Kleineisen im Verspanntemperaturbereich verspannen und
Lage der Zwischenlagen berichtigen.
Abgerechnet wird nach Schienenlänge.
Verspanntemperatur entsprechend 26 °C
Menge: 1058,000 m

#### Abschnitt 1.06 Durcharbeitung Gleis und Einzelfehlerbeseitigung

**1.06.01 Gleisschotter für DUA liefern und einbauen**
Gleisschotter für Dua liefern und einbauen.
Qualität des Gleisschotter entsprechend DBS 918061 und DIN EN 13450
Fremdüberwachungsnachweis ist vor Lieferung beim AG einzureichen.
Schotter in mehreren Arbeitsgängen ins Gleis einbringen.
Menge: 175,000 t

*Hinweis: Hinweis*
Einzelfehlerbeseitigungen in folgenden Bereichen

Je Stopfabschnitt soweit nicht anders beschrieben 10m beidseitig

Brücken- und Bahnübergangeinläufe nachstopfen:

BÜ Noyonallee km 0,405 vor/nach den Gleistragplattenn
BÜ Neuhausen Kelter km 1,605 vor/nach den Gleistragplatten
Ermsbrücke km 3,259
BÜ Keckbronnenweg km 4,920 vor/nach den Gleistragplatten
BÜ Roßtrieb km 5,313 vor/nach den Gleistragplatten

**1.06.02 Einzelfehler beseitigen, Bettung stabilisieren**
Schwellenfächer und Schwellen vor Kopf mit Schotter versehen,
mit dem Stopf-Richtgang seitlich nach Angaben des AG ausrichten,
Hebe- und Verschiebewerte nach Vorschrift DB AG
Hebe- und Verschiebewerte anschreiben.
Einschl. Vorkopfverdichtung und Herstellen des Regelbettungsquerschnittes
einschl. Auslauf.
Kontakte sind eingebaut.
Schwellen im Bereich behindernder Anlagen, z.B. Indusimagnete, Achszähler, von Hand stopfen.
Menge: 100,000 m

**1.06.03 Handstopfung Gleis**
Schwellen auf Anweisung AG mit Kraftstopfern anstopfen bis zur festen Solllage der Schwellen, einschl. Bettungsarbeiten, alle Oberbauformen. Abgerechnet wird je behandelte Schwelle.
Menge: 20,000 m

*Hinweis: Hinweis*
Durcharbeitung in folgenden Bereichen

Bf Metzingen: km 0,100 bis km 0,250
Neuhausen: km 1,500 bis km 2,000
2,700 bis 2,950
3,260 bis 3,850
4,130 bis 4,460
5,313 bis 5,700
10,200 bis 10,500

Weichen 624 im Bf Metzingen und Weiche 1 im Bf Bad Urach sind im durchgehenden Hauptgleis zu stopfen.

**1.06.04 Bettung stabilisieren, DUA -Stopfgang**
*** Leitbeschreibung
Schwellenfächer und Schwellen vor Kopf mit Schotter versehen,
mit dem Stopf-Richtgang seitlich nach Angaben des AG ausrichten,
Hebe- und Verschiebewerte nach Vorschrift DB AG
Hebe- und Verschiebewerte anschreiben.
Einschl. Vorkopfverdichtung und Herstellen des Regelbettungsquerschnittes
einschl. Auslauf.
Kontakte sind eingebaut.
Schwellen im Bereich behindernder Anlagen, z.B. Indusimagnete, Achszähler, von Hand stopfen.
Menge: 2300,000 m
*Unterbeschreibung 1 Oberbauform dgh Hgl*
W54-B70-1587
W54-B90-1667
KS49/54--St-1587
K49/54--St-1587
*Unterbeschreibung 2 Oberbauform im Anschluß/Bestand*
W14k-54-B70-1587
K49/54--St-1587
K49/54--B58-1587

*Hinweis: Hinweis*
Bf Metzingen Weiche 624, ABW-49-1:300-1:9
Bf Bad Urach Weiche 1, EW-49-190.1:7

**1.06.05 Zulage für Weichendurcharbeitungsstopfung**
in Weichen, als Zulage angeben. Weichenform vorhandene Weichen alle Formen. Abgerechnet wird nach Leistungslänge.
Menge: 115,000 m

### 2 Austausch von Kleineisen

#### Abschnitt 2.01 Baustelle einrichten

*Hinweis: Hinweistext*
Das Betreiben eines Arbeitszuges einschließlich Bedienpersonal und Betriebsstoffen ist in die jeweiligen Leistungspositionen, bei denen der Arbeitszug benötigt wird, einzurechnen.

Arbeitszug nach Wahl und entsprechend den Anforderungen des Auftragnehmers.
Als Zugfahrzeuge können sowohl gleisgebundene Fahrzeuge wie Lokomotiven als auch ZW-Fahrzeuge verwendet werden.
Anhänger müssen über die Hauptluft des Zugfahrzeuges gebremst sein.
Alle Fahrzeuge müssen gemäß EBO für das Fahren auf Eisenbahnstrecken zugelassen sein.
Die Zug- und Bremskraft ist der Anhängelast anzupassen.
Die Bediener müssen im Besitz von gültigen Führerscheinen gemäß VDV-Vorschrift sein.

Bei Fahrzeugen, die auf dem Schienenwege im Netz der EN AG zu einer Baustelle fahren, muss die Fahrplantrasse über das EVU, bei dem das Fahrzeug bzw. Maschine eingestellt ist, bis zum Einsatzort bestellt werden.
Das EVU muss einen Infrastrukturnutzungsvertrag mit der ENAG abschließen.

**2.01.01 Baustelle einrichten**
Einrichten der für die folgende Positionen
(Leistungsbeschreibung) notwendigen Baustelleneinrichtung,
einschl. sämtlicher Nebenarbeiten gem. DIN 18299 ff.
Menge: 1,000 psch

**2.01.02 Beleuchtungseinrichtung**
Beleuchtung für die gesamte Bauzeit vorhalten,
betreiben, dem Bauablauf entsprechend anpassen
sowie auf- und abbauen.
Menge: 1,000 psch

**2.01.03 Baustelle räumen**
Baustelle von allen Geräten,
Einrichtungen und dgl. räumen.
Menge: 1,000 psch

#### Abschnitt 2.02 Kleineisen auswechseln

*Hinweis: Umfang der Umbauarbeiten*
bestehendes Kleineisen K-Bau gegen KS-Bau incl. Zwischenlagen ausgewechselt

In den Abschnitten:
km 6,350 und 7,050
km 7,700 und 8,250
km 8,450 bis 8,500

Markierung der zu bearbeiteten Bereich erfolgt gemeinsam mit dem Bauleiter des AN  vor Beginn der Arbeiten.

Vorhandene Schienenbefestigung:
K 54-St-1587
Befestigungssatz bestehend aus Hakenschraube, Klemmplatte, Federring und Sechskantmutter.
4 Befestigungspunkte je Schwelle
2 Zwischenlagen

Neue Schienenbefestigung:
KS 54-St-1587
Befestigungssatz bestehend aus Hakenschraube, Spannklemme, Unterlegscheibe und Sechskantmutter.
4 Befestigungspunkte je Schwelle
2 Zwischenlagen ZW 666, Keilförmig zur Spurerweiterung einbauen.

*Hinweis: Hinweistext*
Die Ausführung ist nach Wahl des AN tagsüber in Zugpausen von ca. 25min/Stunde oder während der nächtlichen Betriebsruhe zwischen ca. 21 bis ca. 5 Uhr durchzuführen.

*Hinweis: Hinweis*
Die Verspannung des Schienenstrangs muss erhalten bleiben.
Es dürfen max 5 aufeinanderfolgende Befestigungspunkte gelöst werden.

**2.02.01 Kleineisen liefern**
Kleineisen Typ KS incl. Zwischenlagen liefern.
Neues Kleineisen Typ KS für eine Schwelle liefern
Bestehend aus:
2 Zwischenlagen ZW 666
4 Spannklemmen Skl 12
4 Unterlegscheiben Uls 6
4 Seckskantmuttern DB M22
4 Hakenschrauben Hs 32-55

abgerechnet wird nach Stück Schwelle
Menge: 475,000 Stck

**2.02.02 Kleineisen wechseln.**
*** Leitbeschreibung
Kleineisen bei eingebauter Schiene auswechseln.
Verspannung der Schiene darf nicht gestört werden.
vorhandenes Kleineisen ausbauen,
vorhandene Zwischenlagen ausbauen,
neue keilförmige Zwischenlagen einbauen
neues Kleineisen des AG einbauen.
Ausgebautes Kleineisen und Zwischenlagen gehen in Eigentum des AN über und ist von der Baustelle zu entfernen.
Abgerechnet wird nach Stück Schwelle.
Menge: 475,000 Stck
*Unterbeschreibung 1 Oberbauform*
Auszubauende Oberbauform
K49/54--St-1587

Einzubauende Oberbauform
KS 54-St-1587

### 3 Schweiß- und Schleifarbeiten

#### Abschnitt 3.01 Baustelle einrichten

*Hinweis: Hinweistext*
Zugbetrieb auf der Bahnstrecke: 5:00 bis 21:00.
Pro Stunde 1 Zug je Richtung.

**3.01.01 Baustelle einrichten**
Einrichten der für die folgende Positionen
(Leistungsbeschreibung) notwendigen Baustelleneinrichtung,
einschl. sämtlicher Nebenarbeiten gem. DIN 18299 ff.
Menge: 1,000 psch

**3.01.02 Beleuchtungseinrichtung**
Beleuchtung für die gesamte Bauzeit vorhalten,
betreiben, dem Bauablauf entsprechend anpassen
sowie auf- und abbauen.
Menge: 1,000 psch

**3.01.03 Baustelle räumen**
Baustelle von allen Geräten,
Einrichtungen und dgl. räumen.
Menge: 1,000 psch

#### Abschnitt 3.02 Schweiß- und Schleifarbeiten, Ausführung in Bahnhöfen

**3.02.01 Stöße schleifen**
Stöße schleifen, Höhen- und Richtungsfehler beseitigen, an aluminothermischen Schweißverbindungen, an Abbrennstumpfschweißungen, und an Gas- und Lichtbogenschweißungen durch Schleifen. Schienenbefestigung lösen, schadhaften Bereich ausarbeiten, Zwischenlagen bei Bedarf auswechseln und Kleineisen verspannen. Schienenformen S 49 und S 54., Schienenzugfestigkeit bis 880 N/mm².
Menge: 5,000 Stck

**3.02.02 Handstopfung Gleis**
Schwellen auf Anweisung AG mit Kraftstopfern anstopfen bis zur festen Solllage der Schwellen, einschl. Bettungsarbeiten, alle Oberbauformen. Abgerechnet wird je behandelte Schwelle.
Menge: 10,000 Stck

**3.02.03 Auftragschweißen Schienen bis 10 mm**
Auftragschweißen Schienenkopfbreite, Tiefe bis 10 mm, an Schienen, Schleuderstellen, und anderen Schadstellen. Gegenwärmen, profilgerecht schleifen und Wärmebehandeln, im Lichtbogenschweißverfahren. Schienenbefestigung lösen, schadhaften Bereich ausarbeiten, Zwischenlagen bei Bedarf auswechseln und Kleineisen verspannen. Schienenformen S 49 und S 54., Schienenzugfestigkeit bis 880 N/mm².
Menge: 5,000 m

**3.02.04 Herzstückbereich schleifen**
Herzstück incl. Flügelschienen, alle Bauarten, vermessen und profilgerecht schleifen. Schienenform S 49 und S 54. Herzstück vergütet auf 1080 bis 1.320 N/mm².
Menge: 2,000 Stck

**3.02.05 Auftragsschweißen Herzstückbereich bis 400 mm**
Auftragsschweißen Herzstück bis 400 mm, alle Bauarten, vermessen und profilgerecht schleifen, im Lichtbogenschweißverfahren, gegenwärmen einschl. wärmebehandeln. Kleineisen im Herzstückbereich lösen, verspannen, Futterstücke und waagrechte Schraubverbindungen verspannen, schadhaftes Kleineisen und schadhafte Zwischenlagen auswechseln einschl. Bettungsarbeiten.
Herzstück vergütet auf 1080 bis 1.320 N/mm².
Menge: 3,000 Stck

**3.02.06 Handstopfung Weiche im Herzstückbereich**
Herzstück auf Anweisung AG von Hand stopfen. Im Herzstückbereich Schwellen anstopfen bis zur festen Lage, einschl. Bettungsarbeiten, alle Oberbauformen.
Menge: 10,000 Stck

#### Abschnitt 3.03 Schleif- und Schweißarbeiten, Ausführung auf freier Strecke

*Hinweis: Hinweis*
Stöße im Abschnitt 0,680 bis 0,800

**3.03.01 Stöße schleifen**
Stöße schleifen, Höhen- und Richtungsfehler beseitigen, an aluminothermischen Schweißverbindungen, an Abbrennstumpfschweißungen, und an Gas- und Lichtbogenschweißungen durch Schleifen. Schienenbefestigung lösen, schadhaften Bereich ausarbeiten, Zwischenlagen bei Bedarf auswechseln und Kleineisen verspannen. Schienenformen S 49 und S 54., Schienenzugfestigkeit bis 880 N/mm².
Menge: 10,000 Stck

**3.03.02 Handstopfung Gleis**
Schwellen auf Anweisung AG mit Kraftstopfern anstopfen bis zur festen Solllage der Schwellen, einschl. Bettungsarbeiten, alle Oberbauformen. Abgerechnet wird je behandelte Schwelle.
Menge: 20,000 Stck
